# Lieferung von Verbrauchsmitteln
Angebotsaufforderung (GAEB 90, DA83)
Währung: EUR
Auftraggeber: Fontanestadt Neuruppin SG Hochbau und Gebäudemanagement Karl

## Lieferung von Verbrauchsmitteln

### 01 Verbrauchsmittel

*Hinweis*
Die Fontanestadt Neuruppin beabsichtigt für die
nächsten 3 Jahre (01.01.2027- 31.12.2029) die im
nachfolgenden Leistungsverzeichnis aufgeführten
Verbrauchsmaterialien zu beschaffen.

Die einzelnen Mengenangaben sind 3-Jahresmengen und
ergeben sich aus den Verbräuchen der Vorjahre. Die
Mengenangaben wurden gerundet. Es handelt sich hier um
Richtwerte. Die genauen Liefermengen im
Auftragszeitraum werden zum Nachweis abgerechnet.
Die Positionen werden nach Bedarf bestellt. Die
Bestellungen werden für die nachstehend aufgeführten
Einrichtungen durch die Fontanestadt Neuruppin
liefertechnisch gebündelt, um die Anzahl der Anfahrten
zu minimieren.

Die gesamte 1-Jahresmenge wird in ca. 60 Lieferungen
abgerufen.

Lieferadressen:

Kita Spatzennest, Fontaneweg 8, 16827 Alt Ruppin
Kita Waldhaus, Gartenstraße 11 b, 16827 Alt Ruppin
Kita Gänseblümchen, Saarlandstraße 21, 16816 Neuruppin
Kita Kunterbunt, Artur-Becker-Straße 16, 16816
Neuruppin
Kita Eichhörnchen, Kastaniensteg 7, 16816 Neuruppin
Kita Tabaluga, Gildenhaller Allee 35, 16816 Neuruppin
Kita Birkengrund, Birkengrund 14, 16816 Neuruppin
Kita Storchennest, Gentzstr. 21, 16816 Neuruppin
Kita Regenbogen, Schulstraße 103, 16816 Neuruppin
FontaneSchule, Artur-Becker-Straße 11, 16816 Neuruppin
(Ober- und Grundschule, Hort)
Grundschule Rosa Luxemburg und Hort Hummelnest,
Rosa-Luxemburg-Straße 36, 16816 Neuruppin
Grundschule Wilhelm-Gentz und Hort Kleeblatt,
Gerhart-Hauptmann-Straße 38, 16816 Neuruppin
Oberschule AlexanderPuschkin, Puschkinstraße 5b, 16816
Neuruppin
Grundschule Gildenhall und Hort am See, Hermsdofer Weg
1, 16816 Neuruppin
Grundschule Am Weinberg, Am Weinberg 1, 16827 Alt
Ruppin
Grundschule Karl-Liebknecht und Hort Sonnenkinder,
Franz-Mehring-Straße 1a, 16816 Neuruppin
Karl-Friedrich-Schinkel Gymnasium,
Käthe-Kollwitz-Straße, 16816 Neuruppin
Altes Gymnasium, Am Alten Gymnasium 1-3, 16816
Neuruppin
Museum, August-Bebel-Str. 14/15, 16816 Neuruppin
Haus der Begegnung, Franz-Künstler-Straße 8, 16816
Neuruppin
Kulturhaus Stadtgarten incl. Vorderhaus,
Karl-Marx-Straße 103, 16816 Neuruppin
Rathaus, Karl-Liebknecht-Str. 30 und 33/34, 16816
Neuruppin
Sportplatz Gildenhall, Hermsdorfer Weg 1a, 16816
Neuruppin
Pfarrkirche, Schinkelplatz 1, 16816 Neuruppin
Stadion Alt Ruppin, Rheinsberger Straße 20, 16827 Alt
Ruppin
Jahnbad, Jahnstraße 10, 16816 Neuruppin

Allgemeines
Für die Ausführung und Abrechnung der Arbeiten gelten
die allgemeinen Vorschriften für Lieferleistungen der
VOL/B.

Der Lieferort befindet sich jeweils hinter der ersten
verschließbaren Tür.

Eigene Vertragsbedingungen des AN werden nicht
Bestandteil dieses Auftrags.

*Hinweis*
Das vorliegende Leistungsverzeichnis ist grundsätzlich
nicht durch den Bieter zu verändern. Eine Ausnahme
bildeen die Positionen 1.6 und 1.8 (Menge).
Fabrikatsangaben, Produktnamen und sonstige geforderte
Angaben sind in jedem Fall vollständig einzutragen.

**01.0001 Toilettenpapier, 2lg. 250 Blatt hochweiß**
Toilettenpapier, 2lg., hochweiß
64 x 250 Blatt, 33 Pakete pro Palette

Preis pro Rolle

Angebotenes Fabrikat:
....................................
Menge: 34600,000 St

**01.0002 Toilettenpapier 2lg. Mittelrolle, weiß, 130 m**
Toilettenpapier 2lg., Mittelrolle, weiß, 12 x 130 m

Preis pro Rolle

Angebotenes Fabrikat:
....................................
Menge: 540,000 St

**01.0003 Toilettenpapier 2lg. Mittelrolle, weiß, 150 m**
Toilettenpapier 2lg., Mittelrolle, weiß, 12 x 150 m

Preis pro Rolle

Angebotenes Fabrikat:
....................................
Menge: 250,000 St

**01.0004 Toilettenpapier 2lg. Maxirolle, weiß, 380 m**
Toilettenpapier 2lg., Maxirolle, weiß, 380 m

Preis pro Rolle

Angebotenes Fabrikat:
....................................
Menge: 156,000 St

**01.0005 Toilettenpapier 2lg. Jumbo, weiß**
Toilettenpapier Jumbo S 2lg., Mittelrolle, weiß,
12 x 1304 Blatt

Preis pro Rolle

Angebotenes Fabrikat:
....................................
Menge: 580,000 St

**01.0006 Papierhandtücher Falthandtücher weiss, 2lg., V-Faltung**
Papierhandtücher Falthandtücher weiss, 2lg.
12 x 336 Blatt, V-Faltung

Lagen: 2
Farbe: weiss
Breite: 25 cm
Länge: 23 cm
12 x 336 Blatt = 1 Karton = 4.032 Blatt

Wichtiger Hinweis:
Sollte der Bieter abweichende Gebindegrößen anbieten,
die die geforderte Menge beeinflusst, so ist nur in
dieser Position ein händisches Berichtigen der Menge
erlaubt. Entscheidend für die weitere Wertung ist dann
das Erreichen der geforderten Gesamtmenge (Blätter) und
der Gesamtpreis.

Preis pro Karton
1 Karton = 4.032 Blatt
815 Kartons = 3.286.080 Blatt

Angebotenes Fabrikat:
..............................................
Menge: 815,000 St

**01.0007 Controlomatic-Rollenhandtücher, weiß, 2lg., Rollenbreite: 20 cm, Länge 160 m, für Controlomatic**
Controlomatic-Rollenhandtücher, weiß, 2lg.,
Rollenbreite: 21 cm, Länge 160 m, für Controlomatic

Preis pro Rolle

Angebotenes Fabrikat:
....................................
Menge: 580,000 St

**01.0008 Handtuchpapier, Standart, 1lg., ZZ-Falz, 21 x 24 cm**
Handtuchpapier, Standart, 1lg., ZZ-Falz, 21 x 24 cm

Lagen: 1-lagig
Falzung: ZZ-Falz
Blattmaße (BxL): 21 x 24cm
gefalzt auf Maße (BxL): 21 x 8cm

Wichtiger Hinweis:
Sollte der Bieter abweichende Gebindegrößen anbieten,
die die geforderte Menge beeinflusst, so ist nur in
dieser Position ein händisches Berichtigen der Menge
erlaubt. Entscheidend für die weitere Wertung ist dann
das Erreichen der geforderten Gesamtmenge (Blätter) und
der Gesamtpreis.

Preis pro Karton
1 Karton = 5.000 Blatt
9 Kartons = 45.000 Blatt
Menge: 9,000 St

**01.0009 Handtuchrolle**
Handtuchrolle, 2lg., B=20 cm, L=140 m
1 VE = 6 Rollen

Preis pro Rolle
Menge: 60,000 St

**01.0010 Handtuchpapier Prestige, 2lg.**
Handtuchpapier Prestige, 2lg.,
hochweiß, FC

3.000 Blatt 20,6 x 32 cm, W-Falz

Preis pro Karton
1 Karton = 3.000 Blatt
9 Kartons = 27.000 Blatt
Menge: 9,000 St

**01.0011 Handwaschcreme**
Handwaschcreme für die schonende Handreinigung, mit
Pflegewirkung.

Verpackung: Kanister 10 l

Preis pro Kanister

Angebotenes Fabrikat:
....................................
Menge: 50,000 St

**01.0012 Schaumseife, in Flasche, Inhalt: 700 ml für wepa Seifenspender**
Schaumseife, in Flasche, Inhalt: 700 ml für wepa
Seifenspender

Schaumseife zur schonenden Hautreinigung, mit Duft,
zum hygieneischen Nachfüllen der wepa
Pump-Seifenspender

Preis pro Beutel

Angebotenes Fabrikat:
....................................
Menge: 290,000 St

**01.0013 Schaumseife, in Kartusche, 500 ml**
Schaumseife, in Kartusche, 500 ml
passend für Katrin Seifenspender.

Preis pro Kartusche

Angebotenes Fabrikat:
....................................
Menge: 760,000 St

**01.0014 Schaumseife, in Kartusche, 1.000 ml**
Schaumseife, in Kartusche, 1.000 ml
1VE = 6 Stück

Preis pro Kartusche

Angebotenes Fabrikat:
....................................
Menge: 72,000 St

**01.0015 Schaumseife, im Beutel, 500 ml**
Schaumseife, im Beutel, 500 ml
1VE = 6 Beutel
geeignet für Wepa

Preis pro Beutel

Angebotenes Fabrikat:
....................................
Menge: 235,000 St

**01.0016 Schaumseife, im Beutel, 500 ml**
Schaumseife, im Beutel, 500 ml
1VE = 12 Beutel
geeignet für CWS

Preis pro Beutel

Angebotenes Fabrikat:
....................................
Menge: 150,000 St

USt %: 19,00
